# Brandschutztüren Treppenhaus Bauteil A
Angebotsaufforderung (GAEB 90, DA83)
Währung: EUR

## Brandschutztüren Treppenhaus Bauteil A
Datum: 20.06.25

*Hinweis*
Covivio Immobilien GmbH

Straße:  Essener Str. 66
PLZ/ Ort:  46047 Oberhausen
Bundesland:  Nordrhein-Westfalen
Land:  Deutschland

Das Bauvorhaben ist in 9 Abschnitte aufgeteilt. Die
Abschnitte setzen sich aus 5 Etagen, EG bis 4.OG, mit
jeweils zwei Bauteilen, dem rechten und linken
Gebäudeteil, des Bauteils A zusammen.

Ausführungszeitraum: Q4 2025 - Q4 2028, ca. alle 6
Monate eine Türerneuerung.

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Zusätzliche Technische Vertragsbedingungen (ZTV)
Schlosser-/ Metallbauarbeiten

1.1
Maßgebend für die Lieferung und Ausführung der
Leistungen sind die ATV in der VOB-Teil C und weitere
DIN-Vorschriften.
Alle Leistungen sind nach dem zum Zeitpunkt der
Ausführung geltenden Normen, Verordnungen, Richtlinien
etc. auszuführen.

Weiterhin gelten sämtliche europäischen und nationalen
Vorschriften,
Merkblätter, Stoff- und Prüfnormen usw. jeweils in
ihrer aktuellen Fassung.

Als vereinbart gelten weiterhin die
Herstellerverarbeitungs- angaben, Zulassungen und
Empfehlungen der jeweiligen Fachverbände.

Folgende Vorschriften sind besonders zu beachten:

GEG  Gebäudeenergiegesetz

Unfallverhütungsvorschriften/ Regeln der BG Bau
(Berufsgenossenschaft der Bauwirtschaft)
BGV  BG-Vorschriften
BGR  BG-Regeln
BGI  BG-Informationen
BGG  BG-Grundsätze
BetrSichV  Betriebssicherheitsverordnung mit den
dazugehörigen Technischen Regeln ,TRBS"
a.a.R.d.T.  "Allgemein anerkannten Regeln der Technik"

Die Baustellenordnung der Covivio Immobilien GmbH

DIN 4102  Brandverhalten von Baustoffen und Bauteilen
DIN 4109  Schallschutz im Hochbau
DIN 4108  Wärmeschutz im Hochbau

TRAV  Technische Regeln für die Verwendung von
  absturzsichernden Verglasungen
BauO NRW  Landesbauordnung für das Land Nordrhein-
  Westfalen
DIN 18360  Metallbauarbeiten, Schlosserarbeiten
DIN 18 335  Stahlbauarbeiten
DIN 1045  Beton und Stahlbeton; Bemessung und
Ausführung
DIN 1055-3  Lastnahmen für Bauten; Verkehrslasten
DIN 1055-4  Lastnahmen für Bauten; Verkehrslasten,
  Windlasten bei nicht  schwingungsanfälligen
Bauten
DIN 1055-7  Temperatureinwirkungen
DIN 4113-1  Aluminiumkonstruktionen unter vorwiegend
  ruhender Belastung; Berechnung und bauliche
Durchbildung
E DIN 4113-2  Aluminiumkonstruktionen unter
vorwiegend  ruhender Belastung; Berechnung
bauliche  Durchbildung und Herstellung
geschweißter
  Aluminiumkonstruktionen

DIN 18 516, Teil 4  Außenwandbekleidungen,
hinterlüftet;  Einscheiben-Sicherheitsglas;
  Anforderungen, Bemessung, Prüfung
DIN 18 800-1  Stahlbauten; Bemessung und Konstruktion
DIN 18 800-7  Stahlbauten; Herstellen,
Eignungsnachweise  zum Schweißen
DIN 50 976  Feuerverzinken von Einzelteilen
(Stückverzinken)
DIN 55 928-4  Korrosionsschutz von Stahlbauten durch
  Beschichtung und Überzüge;
  Vorbereitung und Prüfung der Oberflächen
DIN 55 928-5  Korrosionsschutz von Stahlbauten durch
  Beschichtung und Überzüge;
DIN EN 1634  Feuerwiderstandsprüfungen für Türen
DIN EN 16034  Feuerschutzabschlüsse
  Beschichtungsstoffe und Schutzsysteme
DIN EN 10020  Edelstahl
DIN EN 10025  Warmgewalzter unlegierter Baustahl
DIN EN 10088  Nichtrostende Stähle

1.2
Grundsätzlich sind nur Produkte zu verarbeiten die
entsprechend den europäischen Richtlinien eine
CE-Kennzeichnung unterliegen und besitzen.
Bezüglich der Wärmeleitfähigkeit sind zusätzlich zur
CE-Kennzeichnung Produkte zugelassen, die zudem einer
Fremdüberwachung einer von Ländern zugelassenen Stelle
unterliegen und entsprechend überwacht sind.

1.3
Der Auftragnehmer hat vor Anfertigung der Leistungen
ein örtliches Aufmaß zu nehmen.
Die Angaben von Achsen, Fluchten und Höhen sind den
Bauplänen u. der Statik zu entnehmen und an der
Baustelle vor Beginn der Arbeiten zu überprüfen.

1.4
Mit Unterzeichnung des Angebotes erklärt der AN, dass
von ihm sämtliche gesetzlichen, behördlichen und
berufsgenossen- schaftliche Auflagen erfüllt werden,
die zur Ausführung beschriebenen Leistungen
erforderlich sind.
Für die Ausführung der Arbeiten ist Fachpersonal in
ausreichender Zahl einzusetzen.
Der Auftragnehmer hat dafür Sorge zu tragen, dass
während der Ausführung seiner Leistungen immer
mindestens ein fließend deutschsprechender Mitarbeiter
seiner Firma mit Weisungsbefugnis auf der Baustelle
anwesend ist.
1.5
Bei Arbeiten in bewohnten Häusern erwartet der
Auftraggeber (AG) vom Auftragnehmer (AN) tatkräftige
Unterstützung bei den Bemühungen, berechtigten
Mieterwünschen zu entsprechen. Dazu gehören
insbesondere folgende Verpflichtungen:
Alle Handwerker/ Mitarbeiter des AN haben die
Verpflichtung, Kunden (Mietern) höflich und hilfsbereit
zu begegnen.
In Gesprächen mit den Mietern ist das Bemühen von
Covivio um einen verbesserten Kundenservice/-dienst
herauszustellen.
1.6
Die Mieter sind rechtzeitig vor Durchführung von
Arbeiten zu verständigen, ggf. durch Aushang im
Treppenhaus oder auch individuelle Terminvereinbarung
mit dem einzelnen Mieter.
1.7
Möbel und sonstiges Mietereigentum, Bodenflächen und
angrenzende Bauteile etc. im Bereich der
auszuführenden Arbeiten sind durch Folie, evtl.
Schaltafeln oder Ähnliches gegen Beschädigungen
jeglicher Art zu schützen.
Verschuldete Schäden sind sofort, spätestens innerhalb
von 2 Arbeitstagen nach Beauftragung, durchzuführen.
Sofern die Frist aus Gründen, die der AN nicht zu
vertreten hat, nicht einzuhalten ist, ist der AG
unverzüglich zu unterrichten.

1.8
Wird in der Leistungsbeschreibung ein Fabrikat mit dem
Zusatz "oder gleichwertiger Art" vorgegeben, so ist die
Gleichwertigkeit als Mindestforderung zu verstehen.
Ist ein Fabrikat nach dem Zusatz "oder gleichwertiger
Art" in den vorgesehenen Freiraum für "Angebotenes
Fabrikat" vom Bieter nicht eingetragen, so gilt im
Falle der Auftragserteilung das vom Auftraggeber
eingetragene Fabrikat als vereinbart.
Die Gleichwertigkeit angebotener Fabrikate oder
Materialien ist vom AN durch Prüfzeugnisse, Prospekte,
Muster oder anderweitig darzulegen.

1.9
Besondere Hinweise Feuergefährdende Arbeiten
Das Lagern von Druckgasflaschen in Treppenhäusern,
Durchgängen und Durchfahrten ist untersagt.
Bei Arbeiten mit brennbaren Gasen muss ein
Feuerlöscher, tragbar, nach DIN EN 3-8:2015-07
vorhanden sein.
Bei Arbeiten mit offener Flamme an Flächen mit
brennbaren Materialien (bspw. Dachabdichtung) ist je 20
m² Bearbeitungsfläche mindestens 1 Feuerlöscher im
Arbeitsbereich vorzuhalten.
Die Merkblätter VdS Schadenverhütung, Köln:
VdS 2021 - Baustellen - Unverbindlicher Leitfaden für
ein umfassendes Schutzkonzept, sowie
VdS 2008 - Feuergefährliche Arbeiten; Richtlinien für
den Brandschutz sind zu beachten

1.10
Abfallbeseitigung
Jegliches Restmaterial, Verschnitt, Bruch,
Verpackungsmaterial, Strahlmittel und dergleichen sind
vom Auftragnehmer kostenlos zu beseitigen.
Die einschlägigen allgemeinen und kommunalen
Vorschriften über die Entsorgung von Sonderabfall sind
zu beachten. Die Entsorgung von Abfällen, Abbruchmassen
und Bauschutt umfasst die
Verwertung entsprechend den Vorschriften, Satzungen des
Abfallverwertungsbetriebes bzw. der
Gemeinde und behördlichen Auflagen. Das Sortieren,
Zwischenlagern und getrennte Laden und
Transportieren ist danach in den Preis
einzukalkulieren.
Der Nachweis über die ordnungsgemäße Entsorgung kann
verlangt werden.
Sollten Container bauseits bereitgestellt werden,
erfolgt eine Umlage der Kosten, deren Höhe oder
Anteil zuvor mit dem Auftragnehmer vereinbart wird.

1.11
Toleranzen und Qualitäten
Für die Qualitätsbeurteilung der abzunehmenden Leistung
gelten DIN 18202 und DIN 18203,
Standardanforderungen, bis auf Boden- und Wandbeläge:
Hier gelten für Ebenheitstoleranzen DIN 18202,
Tabelle 3, Zeile 4 und Zeile 7 (erhöhte Anforderungen).

1.12
Schutz der Leistungen
Grundsätzlich ist während der Bauzeit vom AN der
ausreichende Schutz - erforderlichenfalls auch
über die VOB- Grundleistung "Schutz der Leistung"
hinausgehend - aller erbrachten Leistungen
einschließlich Unterhalt und termingerechter Entsorgung
der Schutzleistungen sowie der Reinigung der zu
übergebenden Leistung zu gewährleisten.

1.13
Erscheinungsbild
Das Erscheinungsbild der Baustelle hat permanent
vorbildlichen Charakters zu sein.

1.14
Material- u. Unterkunftsräume werden bauseitig nicht
zur Verfügung gestellt.

1.15
Bauaufzüge werden bauseitig nicht zur Verfügung
gestellt.

1.16
Strom u. Wasseranschlüsse sind an der Baustelle
vorhanden.  Anteiligen Verbrauchskosten werden mit 0,3%
von der Schlussrechnung in Abzug gebracht.

### Abschnitt 1 Brandschutztüren

**1.10 Baustelleneinrichtung**
Baustelleneinrichtung inkl. Anfahrt und Transport der
Türen zum Einbauort.
Menge: 9,000 St

**1.20 Demontage**
Demontage der vorhandenen 2-flg. Rohrrahmenelemente.
Menge: 9,000 St

**1.30 Entsorgung**
Fachgerechte Entsorgung der alten, demontierten 2-flg.
Rohrrahmenelemente.
Menge: 9,000 St

**1.40 Brandschutztüre 2240x2450 mm**
Teckentrup T30-2/RS Aluminium Element RAM 2240x2450mm,

2-flgl., RAL 7030 T30-2-FSA FireStop ADS90 FR 30
Zulassung T30 Zulassung Türaufbau Tür 2-Flügelig .

Bestellmaßbreite(Rahmenaußenmaß)2.240mm
Bestellmaßhöhe(Rahmenaußenmaß)2.450mm

DIN- Richtung DIN links li.
Durchgangsmaß Zarge Breite 2.098mm li.
Durchgangsmaß Zarge Höhe 2.379mm
Nach Farbkarte Türblatt RAL Türfarbe ähnlich RAL 7030
(steingrau)
Einbauart Glasleisten auf Bandgegenseite
Auswahl Flügelteilung mittig geteilt Gangflügelbreite
1.082mnn Standflügelbreite 1.082mm Blendrahmen Tür 67mm
Blendrahmen Festteil 71 mm

Rauchschutz nach DIN 18095 / EN1634- 3

Auslieferungszustand Element Einteilig
Auslieferungszustand Tür unverglast
Türschloss BKS 1826 Verriegelung Schloss 1 Flg/ GF
Einfachverriegelung Beschlag nach DIN EN 179
Panikfunktion Wechselfunktion E Panikfunktion,
Teilpanik Drücker Ausführung Wechselgarnitur
Drückergarnitur Eco Form D 116 Rosette Ovalrosette
Schildlochung PZ beidseitig Drücker Materialart
Leichtmetall Fl Knaufform Drücker Knopf K160
Drückerhöhe von OKFF 1.050mm Standflügel Ohne
Standflügelgarnitur

Schließer
GEZE TS 5000/2-6 (BS) Schließer Standflügel TS 5000/2-6
(BS) Oberfläche Schließer silberfarbig integrierte
Schließfolgeregler Gleitschienen - Typ sichtbar,
durchgehend Schließer Aufteilung an beiden Flügeln

Feststellung ohne Feststellung Profildicke 90mm

Bodenabschluss Türblatt mit absenkbarer Bodendichtung

Sprosse Türblatt waagerechter Sprosse Anzahl Sprosse
Türblatt 1 Sprosse Sprossenhöhe Türblatt OKF bis Mitte
Sprosse1.050mm Füllung Türblatt SchücoFlam 30C, 16mm,
38dB Füllung Türblatt oben SchücoFlam 30C, 16nnm, 38dB
Sprosse Standflügel waagerechter Sprosse Anzahl Sprosse
Türblatt SF 1 Sprosse Sprossenhöhe Türblatt Standflügel
OKF bis Mitte Sprosse 1.050nnm

Füllung Türblatt SF SchücoFlam 30C, 16mnn, 38dB Füllung
Türblatt SF Oben SchücoFlam 30C, 16nnm, 38dB

Riegelkontakt: Hauptschloss VdS Klasse C Elektrischer
Türöffner E-Öffner mit Rückmeldung. 12-48 Volt Elek.
Türöffner Standflügel Ohne Kabelübergang - Typ Standard
Anzahl Kabelübergängen

Standflügel 2ST Kabelaustritt - Elektronik Tür oben
rechts Bänder 3D Rollen-Klemmb Drehp. 11,5nrirn Farbe
Band Alu Natur Zusätzliches Band für hohe Beanspruchung
Menge: 9,000 St

**1.50 Montage**
Montage der 2-flg. T30-RS Rohrrahmentüre.
Menge: 9,000 St

### Abschnitt 2 Stunden-/ Tagelohnarbeiten

*Hinweis*
Der Auftragnehmer ist ohne vorherige Anmeldung u. ohne
vorheriger schriftliche Zustimmung durch den
Auftraggeber (AG) nicht berechtigt Tagelohnarbeiten
auszuführen.
Geleistete Tagelohnarbeiten, die vor Ausführung nicht
schriftlich durch den AG beauftragt/ genehmigt wurden,
werden nicht vergütet.

**2.10 Stundenlohn Meister**
*** Bedarfsposition ohne GB
Für evtl. erforderliche Arbeiten, die nicht im
Leistungsverzeichnis erfasst sind und gegen Nachweis
zur Ausführung kommen, werden verrechnet für:
Meister
Menge: 1,000 Std.

**2.20 Stundenlohn Facharbeiter**
Für evtl. erforderliche Arbeiten, die nicht im
Leistungsverzeichnis erfasst sind und gegen Nachweis
zur Ausführung kommen, werden verrechnet für:
Facharbeiter
Menge: 10,000 Std.

**2.30 Stundenlohn Helfer**
*** Bedarfsposition ohne GB
Für evtl. erforderliche Arbeiten, die nicht im
Leistungsverzeichnis erfasst sind und gegen Nachweis
zur Ausführung kommen, werden verrechnet für:
Helfer
Menge: 1,000 Std.

USt %: 19,00
